# ÖK Eidertal 5 - Gehölzarbeiten, Zaunbau,
Angebotsaufforderung (GAEB 90, DA83)
DV-Nummer: 2026-057
Eröffnung: 16.11.26
Währung: EUR
Auftraggeber: Ausgleichsagentur, Schleswig-Holstein GmbH, Eschenbrook 4, 2

## Los Zaunbau
Datum: 30.10.26

### Titel 01 Baustelleneinrichtung/ vorbereitende Arb

**01.1 An- und Abfahrt Schlepper mit Transportanhänger**
z. B. für Zaunbaumaterial und Pfahlramme, inkl.
Personal
Menge: 1,000 St

**01.2 Abbau Weidetor**
Weidetor inkl. Torpfosten abbauen und laden.

Die fachgerechte Entsorgung des Weidetores und der
Torpfosten wird gesondert vergütet (s. Folgepos.).
Menge: 1,000 St

**01.3 Abbau Altzaun, 3 bis 4-reihiger Stacheldraht**
Abbau Altzaun, 3 bis 4-reihiger Stacheldraht
(ca. 1/3 stark verwachsen) inkl. Krampen o.Ä. von
vorhandenen
Zaunpfählen entfernen, laden und abfahren.

Eichenspaltpfähle stehen lassen.

Die fachgerechte Entsorgung des Stacheldahtes wird
gesondert
vergütet (s. Folgepos.).
Menge: 2890,000 m

**01.4 Fachgerechte Entsorgung Altmetall**
Entsorgung des Stacheldrahts und Weidetors (aus
Vorpos.)
nach Angaben der Bauüberwachung
Vorlage der Entsorgungsnachweise.
Menge: 1,000 psch

**01.5 Fachgerechte Entsorgung von Müll**
vorhandenen Müll aufnehmen, laden, abfahren und
entsorgen

ca. 85 Autoreifen
Altholz (ca. 1cbm)
4 Reyclingpfähle,
1 Altmetalltonne
ca. 5 Reststücke Wildschutzzaun

nach Angaben der Bauüberwachung,
Vorlage der Entsorgungsnachweise.
Menge: 1,000 psch

### Titel 02 Zaunbau Stromzaun 2-reihig

*Hinweis*
Hinweis:
Alle zu verwendenden Holzprodukte sind nach
FSC, PEFC oder gleichwertig zertifiziert oder erfüllen
die
für das jeweilige Herkunftsland geltenden Kriterien des
FSC oder PEFC einzeln. Dies ist anhand der beiliegenden
Erklärung anzugeben

*Hinweis*
Pfähle:

Streckenpfähle:
Robinien-Rundpfahl ohne Imprägnierung wie gewachsen,
Länge mind. 1,75 m, Durchmesser 10 bis 12 cm,
einseitig am
stärkeren Ende 4-seitig gespitzt, geschält, gefast,
ohne
Imprägnierung liefern.

Kurvenpfähle:
Robinien-Rundpfahl ohne Imprägnierung wie gewachsen,
Länge 2,50 m, Durchmesser 12-14 cm, einseitig am
stärkeren
Ende 4-seitig gespitzt, geschält, gefast, ohne
Imprägnierung
liefern.

Eckpfähle:
Robinien-Rundpfahl ohne Imprägnierung wie gewachsen,
Länge 2,50 m, Durchmesser 14-16 cm, einseitig am
stärkeren
Ende 4-seitig gespitzt, geschält, gefast, ohne
Imprägnierung
liefern.

Draht:
Strom führender Draht, D = 2,5 mm, mit einer Zink-
(95%)-Aluminium (5%)-Legierung Widerstand 0,035 Ohm,
Reißfestigkeit 500 kg, Zaunspannung 7.500Volt nach 1km
(Anfangsspannung 8.000V), z. B. Spezial-Stahldraht
Highland
High-Tensile oder gleichwertig,

angebotenes Produkt:

'.........'

Zubehör Stromdrähte:
- W-Isolator: UV-beständiger, besonders stabiler
Isolator in
doppelter Stromleiter-Führung (W-Form) incl. Schrauben
zur
Montage des zuvor beschriebenen Stromleiters an
Zaunpfahl
- Zugisolator: Glasfaserverstärkter Zugisolator für
Anfang und
Ende von Festzäunen, geeignet für den zuvor
beschriebenen
Stromleiter
- Stahlspannfedern: aus Edelstahl für vorgenannten
Stromleiter
- Quetschverbinder: für den zuvor beschriebenen
Stromleiter
- Rotierender Spanner: zum Spannen und Lösen des zuvor
beschriebenen Stromleiters.
(Montage erfolgt am Besten mit Spannbügel)
- Feuerverzinkte gewinkelte Spezialschraube zur
stromführenden Verbindung mehrerer Drähte

**02.1 Montage Stromzaun 2-reihig**
Montage

Pfähle (s. Materialliste) liefern und in einem Abstand
von bis
max. 10 m (kalkulatorisch 6 m),
Pfahl-OK bei 1,10 m über Gelände, entsprechend tief
fachgerecht senkrecht in den Boden setzen; die Pfähle
müssen
gerammt oder gedrückt werden, Eingraben ist nicht
zulässig.

Montage Stromdraht:
Die Montage der Stromleiter am Zaunpfahl erfolgt
mittels ein
Stück UV-beständigen Isolators (W-Form für Draht,
s. Materialliste) pro Pfahl inkl. Schrauben an der
Innenseite des
Pfahls; an Eck- pfählen und in Kurven erfolgt die
Montage von
zwei Ringisolatoren pro Pfahl und Drahtreihe an der
Druckseite,
also außen am Pfahl. Auf jeder Spannstrecke ist der
Draht am
Anfang und am Ende mit einem glasfaserverstärkten
Zugisolator mittels Drahtschlaufe fachgerecht zu
montieren;
zudem ist zwischen Zugisolator und Draht eine
Spannfeder
anzubringen; zum Spannen ist pro Spann-Strecke oder
alle 400 m im Verlauf einer Draht-Strecke bei maximal
zwei
Richtungsänderungen > 90° (Innenwinkel) ein rotierender
Spanner anzubringen. Eine Spannstrecke darf nicht
länger als
400 m sein. Nach 400 m ist mittels Kurven- bzw.
Eckpfahl eine
neue Spannstrecke wie zuvor beschrieben anzusetzen. Die
Drähte sind vor und nach jedem Eckpfahl mittels
Verbindungsschraube über einen zusätzlich vertikal
geführten
Stromleiter (wie zuvor beschrieben) mit einander zu
verbinden.
Drahtverbindungen werden mittels fachgerechtem
Drahtverbindungsknoten ausgeführt.

Die Höhe der Drähte über OK Gelände soll 85 cm und 60
cm
betragen.

Auf das eingesetzte Material ist eine Garantie von 10
Jahren zu
gewähren.

Abrechnung der fachgerechten Montage nach Aufmaß.
Menge: 1700,000 m

**02.2 Eckpfähle, L = 250 cm, D = 14-16 cm**
Robinien-Rundpfähle als Eckpfähle, Länge 2,50 m oder
länger,
Durchmesser 14/16 cm wie in der Materialliste
beschrieben
liefern und mit einer Höhe der Pfahloberkante von 1,10
m über
Gelände fachgerecht senkrecht in den Boden setzen; die
Pfähle
müssen gerammt oder gedrückt werden, Eingraben ist
nicht
zulässig;

Abrechnung nach Aufmaß.
Menge: 27,000 St

**02.3 Kurvenpfähle, L = 250 cm, D = 12-14 cm**
Robinien-Rundpfähle als Kurvenpfähle L = 250 cm,
D = 12 bis 14 cm wie in der Materialliste beschrieben
an jeder
Richtungsänderung 140 cm tief fachgerecht senkrecht in
den
Boden setzen; die Pfähle müssen gerammt oder gedrückt
werden, Eingraben ist nicht zulässig;

Abrechnung nach Aufmaß.
Menge: 20,000 St

**02.4 Weidetor, Stahl, ausziehbar, Lieferung und Montage**
Stabiles, feuerverzinktes Tor aus Stahlrohr;
Mindestbreite 4,05 cm auf 5,00 m ausziehbar;
Durchfahrtsbreite 4,0 m, inkl. aller Montageteile an
Torpfosten als Robinien-Rundpfahl wie gewachsen, Länge
2,75 m, Durchmesser 14-16 cm, einseitig am stärkeren
Ende 4-seitig gespitzt, geschält, gefast, ohne
Imprägnierung fachgerecht montieren;
Oberkante Tor 1,10 m über GOK.

Das Tor soll mittels Schnappverschluss an Torpfosten .
abschließbar sein, brauchbar für Vorhängeschlösser mit
Bügeldurchmesser ab 10 mm oder größer (Bohrung mind.
10,5 mm).

Das Tor ist gegen Umschlagen mit einem Widerlager
mittels eines Holzpflocks zu sichern.

Lieferung und Montage inkl. aller benötigten Teile in
fix und fertiger Arbeit.
Menge: 2,000 St

**02.5 Torset Lieferung und Montage**
Komplettes Torset bestehend aus 2 Torgriffen,
Spannfedern,
Torgriff-Isolatoren und Ringisolatoren liefern und
montieren
Menge: 1,000 St

**02.6 Stromführende Unterquerung vom Tor**
Lieferung und Einbau aller Materialien zur
Unterquerung eines
Tores bzw. eines Durchgangs mit Torgriffen und
Verbindung zur
Stromquelle / Elektrozaungerät mittels 2-zügigem Erd-
und
Zuleitungskabel mit Kern aus aluminiumbeschichtetem
Stahldraht, D =  2,7 mm, Hülle aus Polyethylen,
doppelt isoliert;
Widerstand 0,0115 Ohm, zum Beispiel Highland XL oder
gleichwertig,

angebotenes Produkt:

'.........'

für die Verbindung der Stromleiter in den
Zaunabschnitten
beidseitig der Tore sowie zu den Stromquellen. Das
Kabel muss
mittels einer Verbindungsschraube jeweils zwischen
Zugisolator
und Stahlspannfeder an den Stromleitern senkrecht
geführt
befestigt werden. Daran anschließend muss das Kabel
mindestens 60 cm tief in einem PVC-Schutzrohr verlegt
werden.
Das Schutzrohr muss an beiden Torpfosten bzw. an den
ableitenden Zaunpfosten mindestens 40 cm über GOK
hinausgeführt werden, um das Kabel gegen mechanische
Beschädigung z.B. durch Motorsensen zu schützen.
Es sind 8,00 m Kabel pro Stromleiter-Verbindung in die
Kalkulation mit einzurechnen.

Abrechnung nach Aufmaß (Bauüberwachung zeichnet gegen)

Wenn ein anderes Produkt angeboten wird, ist der
Nachweis der Produktgleichheit vom Auftragnehmer zu
erbringen.
Menge: 3,000 St

USt %: 19,00
